# Cepillo de limpieza (el juego) referencia 80 393 035 de Bosch

- Propiedad del archivo: CONSTRUNARIO
- Formato: FIEBDC-3/2012
- Programa: Construnario VersiĆ³n 3.51
- Fecha de los precios: 08/11/2022
- Divisa: EUR

| Código | Ud | Descripción |
|---|---|---|
| 80393035 | u | Cepillo de limpieza (el juego) referencia 80 393 035 de Bosch |
