# Comprobador líquido solar referencia 83 013 400 de Bosch

- Propiedad del archivo: CONSTRUNARIO
- Formato: FIEBDC-3/2012
- Programa: Construnario Versión 3.51
- Fecha de los precios: 08/11/2022
- Divisa: EUR

| Código | Ud | Descripción |
|---|---|---|
| 83 013 400 | u | Comprobador líquido solar referencia 83 013 400 de Bosch |
