# Intercambiador de calor de placas para piscinas SWT 10, referencia 83 013 632 de Bosch

- Propiedad del archivo: CONSTRUNARIO
- Formato: FIEBDC-3/2012
- Programa: Construnario Versión 3.51
- Fecha de los precios: 08/11/2022
- Divisa: EUR

**83013632** u Intercambiador de calor de placas para piscinas SWT 10, referencia 83 013 632 de Bosch
Intercambiador de calor de placas para piscinas, realizado en acero inoxidable con aislamiento desmontable. Válido para 10 captadores
