# Cepillos de limpieza 1110/1200 kW, referencia 83 570 134 de Bosch

- Propiedad del archivo: CONSTRUNARIO
- Formato: FIEBDC-3/2012
- Programa: Construnario VersiĆ³n 3.51
- Fecha de los precios: 08/11/2022
- Divisa: EUR

| Código | Ud | Descripción |
|---|---|---|
| 83570134 | u | Cepillos de limpieza 1110/1200 kW, referencia 83 570 134 de Bosch |
