# Válvula de 3 vías para segunda aplicación módulo FM443 VS-SU, referencia 85 103 220 de Bosch

- Propiedad del archivo: CONSTRUNARIO
- Formato: FIEBDC-3/2012
- Programa: Construnario Versión 3.51
- Fecha de los precios: 08/11/2022
- Divisa: EUR

**85103220** u Válvula de 3 vías para segunda aplicación módulo FM443 VS-SU, referencia 85 103 220 de Bosch
Válvula de 3 vías para segunda aplicación módulo FM443 (obligatorio si hay dos aplicaciones y se tiene regulación CS200 + MS200)
