# Kit básico de evacuación en cascada en material PP translúcido, para 3-4 calderas, referencia 87 090 028 de Bosch

- Propiedad del archivo: CONSTRUNARIO
- Formato: FIEBDC-3/2012
- Programa: Construnario Versión 3.51
- Fecha de los precios: 08/11/2022
- Divisa: EUR

**87090028** u Kit básico de evacuación en cascada en material PP translúcido, para 3-4 calderas, referencia 87 090 028 de Bosch
• Para 3 o 4 calderas desde 70 kW • Calderas en montaje TR • DN 250
