# Sistema de montaje de caldera adicional en cascada, Ø 250, referencia 87 090 071 de Bosch

- Propiedad del archivo: CONSTRUNARIO
- Formato: FIEBDC-3/2012
- Programa: Construnario Versión 3.51
- Fecha de los precios: 08/11/2022
- Divisa: EUR

**87090071** u Sistema de montaje de caldera adicional en cascada, Ø 250, referencia 87 090 071 de Bosch
• Para caldera adicional desde 70 kW • Longitud de 1m • Conexión a caldera DN 110
