# Válvula de corte, especialmente diseñada para aplicaciones con tubos de vacío, referencia 8 718 530 911 de Bosch

- Propiedad del archivo: CONSTRUNARIO
- Formato: FIEBDC-3/2012
- Programa: Construnario Versión 3.51
- Fecha de los precios: 08/11/2022
- Divisa: EUR

**8718530911** u Válvula de corte, especialmente diseñada para aplicaciones con tubos de vacío, referencia 8 718 530 911 de Bosch
Válvula de corte, especialmente diseñada para aplicaciones con tubos de vacío (soporta hasta 400 °C). Conexión con un anillo de 15 mm. Necesaria una por cada fila de captadores conectados en paralelo.
