# Estructura para integración de captadores planos horizontales en cubierta inclinada, para 2 captadores en una fila, teja árabe, referencia 8 718 530 987 de Bosch

- Propiedad del archivo: CONSTRUNARIO
- Formato: FIEBDC-3/2012
- Programa: Construnario Versión 3.51
- Fecha de los precios: 08/11/2022
- Divisa: EUR

| Código | Ud | Descripción |
|---|---|---|
| 8718530987 | u | Estructura para integración de captadores planos horizontales en cubierta inclinada, para 2 captadores en una fila, teja árabe, referencia 8 718 530 987 de Bosch |
