# Bastidor soporte básico adicional para montaje de captadores verticales FKA 6-2, referencia 8 718 531 018 de Bosch

- Propiedad del archivo: CONSTRUNARIO
- Formato: FIEBDC-3/2012
- Programa: Construnario Versión 3.51
- Fecha de los precios: 08/11/2022
- Divisa: EUR

**8718531018** u Bastidor soporte básico adicional para montaje de captadores verticales FKA 6-2, referencia 8 718 531 018 de Bosch
Bastidor soporte básico adicional para montaje de captadores verticales. Bastidor soporte básico sobre tejado inclinado para captador adicional (montaje en vertical). • Debe ser fijado sobre el tejado mediante ganchos de fijación. • Sobre este bastidor se fijan los captadores de cada grupo, excepto el primero. Necesario uno por cada captador de cada grupo, excepto el primero.
