# Bastidor soporte básico sobre tejado inclinado para captador horizontal adicional FKA 8-2, referencia 8 718 531 022 de Bosch

- Propiedad del archivo: CONSTRUNARIO
- Formato: FIEBDC-3/2012
- Programa: Construnario Versión 3.51
- Fecha de los precios: 08/11/2022
- Divisa: EUR

**8718531022** u Bastidor soporte básico sobre tejado inclinado para captador horizontal adicional FKA 8-2, referencia 8 718 531 022 de Bosch
• Debe ser fijado sobre el tejado inclinado mediante ganchos de fijación. Necesario uno por cada captador de cada grupo, excepto el primero.
