# Elemento de refuerzo para bastidor soporte básico horizontal para captadores verticales (FKA 5-2) FKA 11-2, referencia 8 718 531 026 de Bosch

- Propiedad del archivo: CONSTRUNARIO
- Formato: FIEBDC-3/2012
- Programa: Construnario Versión 3.51
- Fecha de los precios: 08/11/2022
- Divisa: EUR

**8718531026** u Elemento de refuerzo para bastidor soporte básico horizontal para captadores verticales (FKA 5-2) FKA 11-2, referencia 8 718 531 026 de Bosch
Elemento de refuerzo para bastidor soporte básico horizontal para captadores verticales (FKA 5-2). • Indicado para situaciones de viento fuerte. Necesario uno por cada grupo de captadores. Debe montarse con una unidad de FKA 15-2, FKA 16-2 o FKA 17-2, en función del tipo de teja.
