# Elemento de refuerzo para el bastidor soporte básico horizontal para captador adicional y montaje vertical (FKA 6-2) FKA 12-2, referencia 8 718 531 027 de Bosch

- Propiedad del archivo: CONSTRUNARIO
- Formato: FIEBDC-3/2012
- Programa: Construnario Versión 3.51
- Fecha de los precios: 08/11/2022
- Divisa: EUR

**8718531027** u Elemento de refuerzo para el bastidor soporte básico horizontal para captador adicional y montaje vertical (FKA 6-2) FKA 12-2, referencia 8 718 531 027 de Bosch
Elemento de refuerzo para el bastidor soporte básico horizontal para captador adicional y montaje vertical (FKA 6-2). • Indicado para situaciones de viento fuerte. Necesario uno por captador de cada grupo, excepto el primero. Debe montarse con una unidad de FKA 15-2, FKA 16-2 o FKA 17-2, en función del tipo de teja.
