# Elemento de refuerzo para bastidor soporte básico horizontal sobre tejado inclinado para captadores verticales FKA 15-2, referencia 8 718 531 028 de Bosch

- Propiedad del archivo: CONSTRUNARIO
- Formato: FIEBDC-3/2012
- Programa: Construnario Versión 3.51
- Fecha de los precios: 08/11/2022
- Divisa: EUR

**8718531028** u Elemento de refuerzo para bastidor soporte básico horizontal sobre tejado inclinado para captadores verticales FKA 15-2, referencia 8 718 531 028 de Bosch
Elemento de refuerzo para bastidor soporte básico horizontal sobre tejado inclinado para captadores verticales. • Indicado para situaciones con sobrecarga de nieve entre 2 kN/m2 y 3,1 kN/m2 en tejados de teja árabe o mixta. Necesario uno por captador.
