# Elemento de refuerzo para el bastidor soporte básico horizontal sobre tejado inclinado para captadores verticales FKA 16-2, referencia 8 718 531 029 de Bosch

- Propiedad del archivo: CONSTRUNARIO
- Formato: FIEBDC-3/2012
- Programa: Construnario Versión 3.51
- Fecha de los precios: 08/11/2022
- Divisa: EUR

**8718531029** u Elemento de refuerzo para el bastidor soporte básico horizontal sobre tejado inclinado para captadores verticales FKA 16-2, referencia 8 718 531 029 de Bosch
Elemento de refuerzo para el bastidor soporte básico horizontal sobre tejado inclinado para captadores verticales. • Indicado para situaciones con sobrecarga de nieve entre 2 kN/m2 y 3,1 kN/m2 en tejados de teja plana (pizarra o similar). • Sólo para captadores verticales. Necesario uno por cada captador.
