# Bastidor soporte básico para montaje de captadores verticales sobre cubierta plana FKF 3-2, referencia 8 718 531 031 de Bosch

- Propiedad del archivo: CONSTRUNARIO
- Formato: FIEBDC-3/2012
- Programa: Construnario Versión 3.51
- Fecha de los precios: 08/11/2022
- Divisa: EUR

**8718531031** u Bastidor soporte básico para montaje de captadores verticales sobre cubierta plana FKF 3-2, referencia 8 718 531 031 de Bosch
Bastidor soporte básico para montaje de captadores verticales sobre cubierta plana. • Permite regulación del ángulo de inclinación, entre 30º y 60º, con ajustes de 5 en 5 grados. • Realizado en aluminio. • Permite fijación sin anclajes, mediante el empleo del accesorio FKF 7-2. Necesario uno por cada grupo de captadores.
