# Perfil de soporte adicional para el bastidor soporte básico adicional para montaje de captadores verticales sobre cubierta plana (FKF4-2) FKF 8-2, referencia 8 718 531 036 de Bosch

- Propiedad del archivo: CONSTRUNARIO
- Formato: FIEBDC-3/2012
- Programa: Construnario Versión 3.51
- Fecha de los precios: 08/11/2022
- Divisa: EUR

**8718531036** u Perfil de soporte adicional para el bastidor soporte básico adicional para montaje de captadores verticales sobre cubierta plana (FKF4-2) FKF 8-2, referencia 8 718 531 036 de Bosch
Perfil de soporte adicional para el bastidor soporte básico adicional para montaje de captadores verticales sobre cubierta plana (FKF4-2). Necesario uno para el captador 3º, 5º , 7 y 9º de cada grupo, si se hace uso del juego de cajas metálicas (FKF 7-2).
