# Bastidor soporte básico sobre tejado inclinado para captadores horizontales FKA7-2T, referencia 8 718 532 807 de Bosch

- Propiedad del archivo: CONSTRUNARIO
- Formato: FIEBDC-3/2012
- Programa: Construnario Versión 3.51
- Fecha de los precios: 08/11/2022
- Divisa: EUR

**8718532807** u Bastidor soporte básico sobre tejado inclinado para captadores horizontales FKA7-2T, referencia 8 718 532 807 de Bosch
Bastidor soporte básico sobre tejado inclinado para captadores horizontales. • Debe ser fijado sobre el tejado inclinado mediante ganchos de fijación. Necesario uno por cada grupo de captadores.
