# Bastidor soporte básico sobre tejado inclinado para captador horizontal adicional FKA 8-2T, referencia 8 718 532 808 de Bosch

- Propiedad del archivo: CONSTRUNARIO
- Formato: FIEBDC-3/2012
- Programa: Construnario Versión 3.51
- Fecha de los precios: 08/11/2022
- Divisa: EUR

**8718532808** u Bastidor soporte básico sobre tejado inclinado para captador horizontal adicional FKA 8-2T, referencia 8 718 532 808 de Bosch
Bastidor soporte básico sobre tejado inclinado para captador horizontal adicional. • Debe ser fijado sobre el tejado inclinado mediante ganchos de fijación. Necesario uno por cada captador de cada grupo, excepto el primero.
