# Purgador solar, equipado con cámara de vapor y válvula de esfera, referencia 8 718 532 817 de Bosch

- Propiedad del archivo: CONSTRUNARIO
- Formato: FIEBDC-3/2012
- Programa: Construnario Versión 3.51
- Fecha de los precios: 08/11/2022
- Divisa: EUR

**8718532817** u Purgador solar, equipado con cámara de vapor y válvula de esfera, referencia 8 718 532 817 de Bosch
Purgador solar, equipado con cámara de vapor y válvula de esfera. Rango de temperatura de: -30 °C…+150 °C. Necesario un juego por cada grupo o batería de captadores.
