# Estructura para integraciĆ³n de captadores planos horizontales en cubierta inclinada, para captador adicional en una fila. Teja plana, referencia 8 718 532 839 de Bosch

- Propiedad del archivo: CONSTRUNARIO
- Formato: FIEBDC-3/2012
- Programa: Construnario VersiĆ³n 3.51
- Fecha de los precios: 08/11/2022
- Divisa: EUR

| Código | Ud | Descripción |
|---|---|---|
| 8718532842 | u | Estructura para integraciĆ³n de captadores planos horizontales en cubierta inclinada, para captador adicional en una fila. Teja plana, referencia 8 718 532 839 de Bosch |
