# Captador solar de alto rendimiento Solar 7000TF, modelo FT 226-2 V referencia 8 718 532 882 de Bosch. Instalación vertical

- Propiedad del archivo: CONSTRUNARIO
- Formato: FIEBDC-3/2012
- Programa: Construnario Versión 3.51
- Fecha de los precios: 08/11/2022
- Divisa: EUR

**8718532870** u Captador solar de alto rendimiento Solar 7000TF, modelo FT 226-2 V referencia 8 718 532 882 de Bosch. Instalación vertical
? Captador solar de alto rendimiento, absorbedor de doble meandro, soldadura omega para una perfecta transmisión de calor, recubrimiento selectivo Tinox y cristal solar con alta transmisividad. ? Carcasa fabricada con tecnología SMC para una mayor durabilidad en cualquier ambiente. ? En versión vertical y horizontal. Montaje en suelo plano, en bastidor de obra, sobre tejado inclinado, integrado en cubierta o en fachada. ? La mejor opción para instalaciones que requieran lo último en diseño y tecnología. ? Absorbedor de doble meandro, de baja pérdida de carga, lo que permite la conexión de hasta 10 captadores en la misma batería y un excelente comportamiento en situaciones de estancamiento. ? Vidrio solar de alta transmisividad. ? Conexiones rápidas metálicas flexibles, que reducen el tiempo de instalación y permiten absorber las dilataciones. ? Las conexiones metálicas, el peso reducido (17,6 kg/m2) y sus asas laterales hacen que sea un captador de instalación muy sencilla. ? Presión máxima de trabajo: 10 bar.
