# Estructura para integración de captadores planos verticales en cubierta inclinada, para 2 captadores en una fila. Teja árabe, referencia 8 718 532 910 de Bosch

- Propiedad del archivo: CONSTRUNARIO
- Formato: FIEBDC-3/2012
- Programa: Construnario Versión 3.51
- Fecha de los precios: 08/11/2022
- Divisa: EUR

**8718532910** u Estructura para integración de captadores planos verticales en cubierta inclinada, para 2 captadores en una fila. Teja árabe, referencia 8 718 532 910 de Bosch
Estructura para integración de captadores planos verticales en cubierta inclinada, para 2 captadores en una fila, teja árabe, referencia 8 718 532 910 de Bosch
