# Estructura para integración de captadores planos verticales en cubierta inclinada, para captador adicional en una fila. Teja árabe, referencia 8 718 532 911 de bosch

- Propiedad del archivo: CONSTRUNARIO
- Formato: FIEBDC-3/2012
- Programa: Construnario Versión 3.51
- Fecha de los precios: 08/11/2022
- Divisa: EUR

**8718532911** u Estructura para integración de captadores planos verticales en cubierta inclinada, para captador adicional en una fila. Teja árabe, referencia 8 718 532 911 de bosch
Estructura para integración de captadores planos verticales en cubierta inclinada, para captador adicional en una fila, teja árabe, referencia 8 718 532 911 de Bosch
