# Estructura para integración de captadores planos verticales en cubierta inclinada, para captador adicional en una fila. Teja plana, referencia 8 718 532 914 de bosch

- Propiedad del archivo: CONSTRUNARIO
- Formato: FIEBDC-3/2012
- Programa: Construnario Versión 3.51
- Fecha de los precios: 08/11/2022
- Divisa: EUR

**8718532914** u Estructura para integración de captadores planos verticales en cubierta inclinada, para captador adicional en una fila. Teja plana, referencia 8 718 532 914 de bosch
Estructura para integración de captadores planos verticales en cubierta inclinada, para captador adicional en una fila, teja plana, referencia 8 718 532 914 de Bosch
