# Brida de registro para WST-5 300 l + 400 l, referencia 8 718 542 451 de Bosch. Uso obligado con la resistencia

- Propiedad del archivo: CONSTRUNARIO
- Formato: FIEBDC-3/2012
- Programa: Construnario VersiĆ³n 3.51
- Fecha de los precios: 08/11/2022
- Divisa: EUR

| Código | Ud | Descripción |
|---|---|---|
| 8 718 542 451 | u | Brida de registro para WST-5 300 l + 400 l, referencia 8 718 542 451 de Bosch. Uso obligado con la resistencia |
