# Kit de corte hidráulico, referencia 8 718 580 829 de Bosch

- Propiedad del archivo: CONSTRUNARIO
- Formato: FIEBDC-3/2012
- Programa: Construnario Versión 3.51
- Fecha de los precios: 08/11/2022
- Divisa: EUR

**8718580829** u Kit de corte hidráulico, referencia 8 718 580 829 de Bosch.
Para caldera individual, consistente en 2 válvulas de corte, juntas y tornillería. Para calderas de 75 a 150 kW. Además, para calderas de 75 y 100 kW, el accesorio de conexión a caldera KAS 7736602662 es también necesario
