# Herramienta de limpieza, referencia 8 718 597 854 de Bosch

- Propiedad del archivo: CONSTRUNARIO
- Formato: FIEBDC-3/2012
- Programa: Construnario VersiĆ³n 3.51
- Fecha de los precios: 08/11/2022
- Divisa: EUR

**8 718 597 854** u Herramienta de limpieza, referencia 8 718 597 854 de Bosch
Para limpiar el bloque de calor de caldera
