# Módulo opcional para instalar con la regulación CC-8313 o CC-8311 modelo FM-MM, referencia 8 718 598 828 de Bosch

- Propiedad del archivo: CONSTRUNARIO
- Formato: FIEBDC-3/2012
- Programa: Construnario Versión 3.51
- Fecha de los precios: 08/11/2022
- Divisa: EUR

**8718598828** u Módulo opcional para instalar con la regulación CC-8313 o CC-8311 modelo FM-MM, referencia 8 718 598 828 de Bosch
Módulo opcional para instalar con la regulación CC-8313 o CC-8311 para el control de dos circuitos de calefacción con o sin mezcladora. Incluye una sonda de impulsión FV/FZ. ? Para el control de dos circuitos de calefacción con o sin mezcladora. ? Totalmente encapsulado para garantizar una manipulación segura del mismo. Posibilidad de identificación de circuitos escribiendo sobre el propio módulo. ? Posibilidad de conectar mando a distancia por circuito. ? Modo verano y función vacaciones. ? Máximo 4 módulos por controlador. ? Incluye sonda de temperatura de impulsión (FV/FZ).
