# Módulo opcional para instalar con la regulación CC-8313 o CC-8311 modelo FM-MW, referencia 8 718 598 831 de Bosch

- Propiedad del archivo: CONSTRUNARIO
- Formato: FIEBDC-3/2012
- Programa: Construnario Versión 3.51
- Fecha de los precios: 08/11/2022
- Divisa: EUR

**8718598831** u Módulo opcional para instalar con la regulación CC-8313 o CC-8311 modelo FM-MW, referencia 8 718 598 831 de Bosch
Módulo opcional para instalar con la regulación CC-8313 o CC-8311 para el control de la producción de a.c.s. y de un circuito de calefacción con o sin mezcladora. Incluye sonda AS1. Máximo un módulo por sistema. ? Para el control de la producción de a.c.s. a través de un acumulador y de un circuito de calefacción con o sin mezcladora. ? Control de la bomba de carga y la de recirculación del acumulador de a.c.s. Desinfección térmica diaria posible. ? Modo verano para el circuito de calefacción y función vacaciones. ? Totalmente encapsulado para garantizar una manipulación segura del mismo. Posibilidad de identificación de circuitos escribiendo sobre el propio módulo. ? Máximo un módulo por sistema (por lo tanto, el máximo número de circuitos de a.c.s. que pueden controlarse es 2). ? Incluye sonda de temperatura de a.c.s. (9 mm).
