# Módulo opcional para instalar con la regulación CC-8313 modelo FM-SI, referencia 8 718 598 835 de Bosch

- Propiedad del archivo: CONSTRUNARIO
- Formato: FIEBDC-3/2012
- Programa: Construnario Versión 3.51
- Fecha de los precios: 08/11/2022
- Divisa: EUR

**8718598835** u Módulo opcional para instalar con la regulación CC-8313 modelo FM-SI, referencia 8 718 598 835 de Bosch
Módulo opcional para instalar con la regulación CC-8313 para la integración de sistemas de seguridad adicionales. Máximo un módulo por controlador. ?Para la integración de sistemas de seguridad externos tales como: Limitador de presión, protección contra la falta de agua, limitador de la temperatura de seguridad, monitorización del neutralizador de condensados. ? Totalmente encapsulado para garantizar una manipulación segura del mismo. Posibilidad de identificación de circuitos escribiendo sobre el propio módulo. ? Máximo un módulo por controlador. ? No es posible su uso con calderas con control vía Bus EMS. Debe ser instalado en el hueco izquierdo de la regulación.
