# Equipo de neutralización NE 2.0, referencia 8 718 612 817 de Bosch

- Propiedad del archivo: CONSTRUNARIO
- Formato: FIEBDC-3/2012
- Programa: Construnario Versión 3.51
- Fecha de los precios: 08/11/2022
- Divisa: EUR

**8718612817** u Equipo de neutralización NE 2.0, referencia 8 718 612 817 de Bosch
– Contenedor de plástico con tres cámaras y un equipo electrónico de regulación y bomba de condensados. – Granulado incluido. – Con aviso de fallos y llenado luminoso. – Posibilidad de pasar la señal de la avería a regulaciones superiores, por ejemplo: DDC.
