# Líquido solar, especial para tubos de vacío Tyfocor LS, referencia 8 718 660 946 de Bosch. Mezcla de 43% de glicol en agua, 10 litros

- Propiedad del archivo: CONSTRUNARIO
- Formato: FIEBDC-3/2012
- Programa: Construnario Versión 3.51
- Fecha de los precios: 08/11/2022
- Divisa: EUR

| Código | Ud | Descripción |
|---|---|---|
| 8 718 660 946 | u | Líquido solar, especial para tubos de vacío Tyfocor LS, referencia 8 718 660 946 de Bosch. Mezcla de 43% de glicol en agua, 10 litros |
