# Líquido solar, especial para captadores planos Tyfocor L, referencia 8 718 660 950 de Bosch. Concentrado, 100% glicol, 10 kg

- Propiedad del archivo: CONSTRUNARIO
- Formato: FIEBDC-3/2012
- Programa: Construnario Versión 3.51
- Fecha de los precios: 08/11/2022
- Divisa: EUR

| Código | Ud | Descripción |
|---|---|---|
| 8 718 660 950 | u | Líquido solar, especial para captadores planos Tyfocor L, referencia 8 718 660 950 de Bosch. Concentrado, 100% glicol, 10 kg |
