# Servicetool CC8000, referencia 8 732 900 361 de Bosch

- Propiedad del archivo: CONSTRUNARIO
- Formato: FIEBDC-3/2012
- Programa: Construnario Versión 3.51
- Fecha de los precios: 08/11/2022
- Divisa: EUR

**8732900361** u Servicetool CC8000, referencia 8 732 900 361 de Bosch
Adaptador USB a IP para conectar el CC-8000 a un PC vía Ethernet. Programarlo “in situ” pero desde su ordenador. Necesitará un cable Ethernet (con conectores RJ45) no incluido. Para configurar la conexión en el navegador de Internet, introduzca la dirección “cbc.bosch”
