# Brida de registro para W-5 500 l + 750 l + 1000 l, referencia 8 732 902 341 de Bosch. Uso obligado con la resistencia

- Propiedad del archivo: CONSTRUNARIO
- Formato: FIEBDC-3/2012
- Programa: Construnario VersiĆ³n 3.51
- Fecha de los precios: 08/11/2022
- Divisa: EUR

| Código | Ud | Descripción |
|---|---|---|
| 8 732 902 341 | u | Brida de registro para W-5 500 l + 750 l + 1000 l, referencia 8 732 902 341 de Bosch. Uso obligado con la resistencia |
