# Contenedor de plástico con tres cámaras y un equipo electrónico de regulación y bomba de condensados, referencia 8 738 612 817 de Bosch

- Propiedad del archivo: CONSTRUNARIO
- Formato: FIEBDC-3/2012
- Programa: Construnario Versión 3.51
- Fecha de los precios: 08/11/2022
- Divisa: EUR

**8738612817** u Contenedor de plástico con tres cámaras y un equipo electrónico de regulación y bomba de condensados, referencia 8 738 612 817 de Bosch
Contenedor de plástico con tres cámaras y un equipo electrónico de regulación y bomba de condensados. Conexión independiente de 230-V. Regulación electrónica con: • Desconexión de seguridad de quemador en conexión con las regulaciones Bosch. • Protección antirrebosamiento. • Aviso de cambio granulado de neutralización. • Aviso de estado de funcionamiento. • Transmisión de señales. • Para instalaciones de condensación de hasta 1500 kW. 1. Depósito de granulado. 2. Contenedor de agua de condensados. 3. Condensado neutralizado. 4. Entrada de condensados. 5. Orificio de salida. 6. Bomba de condensados. 7. Salida de condensados. 8. Medio de neutralización. 9. Regulación. 10. Cámara de recogidos de lodos. 11. Vaciado. 12. Pies roscadas. 13. Electrodo de nivel.
