# Equipo autónomo de generación de calor, referencia LBGB402-545 de Bosch. Potencia: 545 kW

- Propiedad del archivo: CONSTRUNARIO
- Formato: FIEBDC-3/2012
- Programa: Construnario Versión 3.51
- Fecha de los precios: 08/11/2022
- Divisa: EUR

**LBGB402-545** u Equipo autónomo de generación de calor, referencia LBGB402-545 de Bosch. Potencia: 545 kW
? Equipo autónomo a gas natural para instalación en exteriores, con calderas Logano plus GB402 395-620 kW. ? Tres modelos de armario diferenciados. Un modelo de armario para una única caldera, otro para combinaciones de dos calderas y un tercero para combinaciones de 3 calderas GB402 de cualquier potencia. ? Hidráulica completa incluyendo compensador hidráulico o intercambiador de placas, llenado de la instalación con filtro, desconector y contador, etc. ? Línea de gas con filtro y válvula de corte por caldera. ? Elevada eficiencia energética. Rendimiento estacional de calderas de hasta el 110%. ? Sistema de regulación de calderas EMS integrado. ? Posibilidad de seleccionar el control del equipo entre los reguladores compatibles Buderus: Módulos EMS (RC35 + WM10, MM10, etc), Regulación externa asociada a módulo EM10 o Logamatic 4121-4122. ? Facilidad de mantenimiento del equipo completo. Fácil accesibilidad a todos los componentes del equipo.
