# Equipo autónomo de generación de calor, referencia RTC5000W Basic-170 de Bosch. Potencia: 170 kW

- Propiedad del archivo: CONSTRUNARIO
- Formato: FIEBDC-3/2012
- Programa: Construnario Versión 3.51
- Fecha de los precios: 08/11/2022
- Divisa: EUR

**RTC5000W Basic-170** u Equipo autónomo de generación de calor, referencia RTC5000W Basic-170 de Bosch. Potencia: 170 kW
? Versión básica, para dos, tres o cuatro calderas. Potencias de 140 kW - 400 kW ? Equipamiento hidráulico simplificado con compensador hidráulico de dimensiones compactas. Ideal para obra nueva, donde los caudales de primario y secundario están más equilibrados. No incluye filtro en el retorno de instalación. ? Equipamiento de gas y eléctrico simplificado. No incluye filtro de gas. Electroválvula de gas opcional. ? Sin posibilidad de sustituir el compensador hidráulico por un intercambiador de placas. ? Configuración interior de las calderas, siguiendo el montaje habitual de un kit TR Bosch. En el caso de armarios de dos calderas, existe la posibilidad de montaje TL cuando se requiera un equipo sin mantenimiento trasero. ? Conexiones de salida a derecha o izquierda. Precio a consultar.
