# Equipo autónomo de generación de calor, referencia RTC5000W Top-300 de Bosch. Potencia: 300 kW

- Propiedad del archivo: CONSTRUNARIO
- Formato: FIEBDC-3/2012
- Programa: Construnario Versión 3.51
- Fecha de los precios: 08/11/2022
- Divisa: EUR

**RTC5000W Top-300** u Equipo autónomo de generación de calor, referencia RTC5000W Top-300 de Bosch. Potencia: 300 kW
Equipo autónomo de generación de calor a gas natural para instalación en exteriores Calderas murales Condens 5000 W integradas Potencias útiles desde 70 hasta 800 kW. Tres modelos de armarios compactos diferenciados según el número de calderas instaladas: Armarios de una caldera, de 2 calderas y armarios de 3 o 4 calderas. Armarios modulares para instalaciones de 5 a 8 calderas Garantía de servicio durante la reforma (conexión rápida y sencilla a la instalación existente). Instalación hidráulica y de gas completa según normativa. Fácil mantenimiento. Puertas abisagradas para acceso a todos los componentes del equipo. Precio a consultar.
