# Caldera de agua sobrecalentada, modelo UT-H 6550 de Bosch. Potencia: 6550 kW

- Propiedad del archivo: CONSTRUNARIO
- Formato: FIEBDC-3/2012
- Programa: Construnario Versión 3.51
- Fecha de los precios: 08/11/2022
- Divisa: EUR

**UT-H6550** u Caldera de agua sobrecalentada, modelo UT-H 6550 de Bosch. Potencia: 6550 kW
Caldera de tres pasos de humo para una demanda de calor media o alta de 820 a 18 300 kW y hasta 30 bar. Control intuitivo de la caldera basado en PLC con máxima transparencia en cuanto a los datos de servicio. Rendimiento de la caldera de hasta el 93 % sin, o bien de hasta el 96 % con intercambiador de calor de gases de escape y de hasta el 105 % con intercambiador de calor de condensación. Uso flexible con varios combustibles, así como con quemadores multicombustible (gasóleo, gas, biogás, hidrógeno). Valor elevado del salto térmico admisible, de hasta 40 K. Los tubos de pasos de humo carecen de deflectores que puedan provocar perturbaciones, opcionalmente con uso de recuperación de calor.
