# Caldera de agua sobrecalentada, modelo UT-HZ 18200 de Bosch. Potencia: 18200 kW

- Propiedad del archivo: CONSTRUNARIO
- Formato: FIEBDC-3/2012
- Programa: Construnario Versión 3.51
- Fecha de los precios: 08/11/2022
- Divisa: EUR

**UT-HZ18200** u Caldera de agua sobrecalentada, modelo UT-HZ 18200 de Bosch. Potencia: 18200 kW
Caldera de tres pasos de humo para una demanda de calor muy altade 13 000 a 38 000 kW y hasta 30 bar. Rango de regulación extremadamente amplio gracias al funcionamiento con un solo hogar o con los dos hogares (de forma independiente). Rendimiento de la caldera de hasta el 93 % sin, o bien de hasta el 96 % con intercambiador de calor de gases de escape y de hasta el 105 % con intercambiador de calor de condensación. Combustión con bajas emisiones gaseosas gracias al uso de sistemas de combustión de última generación y al ajuste cuidadoso de la mejor combinación caldera/quemador. Posibilidades de ampliación sencillas gracias a la técnica modular integradora. Valor elevado del salto térmico admisible hasta 40 K y pasos de humo sin deflectores que puedan provocar perturbaciones.
