# Caldera de acero de gran potencia de agua caliente, modelo UNIMAT UT-L 30 de Bosch. Potencia: 4200kW

- Propiedad del archivo: CONSTRUNARIO
- Formato: FIEBDC-3/2012
- Programa: Construnario Versión 3.51
- Fecha de los precios: 08/11/2022
- Divisa: EUR

**UT-L 30** u Caldera de acero de gran potencia de agua caliente, modelo UNIMAT UT-L 30 de Bosch. Potencia: 4200kW
? Caldera de acero de tres pasos de humos. ? Hogar concéntrico con grandes superficies de intercambio a su alrededor. ? Gracias a la chapa de conducción del agua instalada bajo la conexión de retorno de caldera, se consigue un funcionamiento libre de condensaciones con temperaturas de retorno de hasta 50 °C. ? Preparada para funcionar con quemadores de gas y gasóleo. ? Rendimiento: 95% (hasta el 106% con un condensador acoplado a la salida de humos de caldera). ? Bajas emisiones contaminantes. ? Terminación exterior en aluminio. ? Aislamiento mediante lana de vidrio de 100 mm de espesor. ? Chasis con soportes para facilitar su transporte. ? Fácil mantenimiento frontal. ? Gran puerta central que permite el giro a izquierda o derecha. ? Se suministra la placa perforada del quemador especificando el modelo del mismo. ? Diferentes opciones de equipamiento. ? Posibilidad de suministrar la UT-L con recuperador de humos integrado, en acero galvanizado (ECO 7: recuperador de humos, no condensación) o con recuperador en acero inoxidable (ECO 6: para su uso como caldera de condensación).
