# Caldera de acero de gran potencia de agua sobrecalentada, modelo UNIMAT UT-M 20 de Bosch. Potencia: 2500kW

- Propiedad del archivo: CONSTRUNARIO
- Formato: FIEBDC-3/2012
- Programa: Construnario Versión 3.51
- Fecha de los precios: 08/11/2022
- Divisa: EUR

**UT-M 20** u Caldera de acero de gran potencia de agua sobrecalentada, modelo UNIMAT UT-M 20 de Bosch. Potencia: 2500kW
? Caldera de acero con tres pasos de humos. ? Hogar concéntrico con grandes superficies de intercambio a su alrededor. ? Gracias a la chapa de conducción del agua instalada bajo la conexión de retorno de caldera, se consigue un funcionamiento libre de condensaciones con temperaturas de retorno de hasta 50 °C. ? Preparada para funcionar con quemadores de gas y gasóleo. ? Rendimiento: 95% (Hasta 105% con intercambiador de calor externo). ? Poca emisión contaminante. ? Terminación exterior en aluminio. ? Aislamiento mediante lana de vidrio de 100 mm de espesor. ? Chasis con soportes para facilitar su transporte. ? Fácil mantenimiento frontal. ? Gran puerta central que permite el giro a izquierda o derecha. ? Se suministra la placa del quemador especificando el modelo. ? Diferentes opciones de equipamiento.
