# Dosificador de jabón/gel automático, serie Inoxclean 0,7 de Simex. 0.7 litros

- Propiedad del archivo: CONSTRUNARIO
- Formato: FIEBDC-3/2012
- Programa: Construnario Versión 3.51
- Fecha de los precios: 20/05/2022
- Divisa: EUR

**04075SIM** u Dosificador de jabón/gel automático, serie Inoxclean 0,7 de Simex. 0.7 litros
Sensor electrónico. Visor de llenado. Adosado a pared y con cierre de seguridad. Material: Acero inoxidable. Capacidad: 0,7 litros. Acabado: Satinado Dispensa: Líquido / Gel hidroalcohólico. Alimentación: 6 pilas DC-9V/AA. (No incluidas).
