# Secamanos de la serie Fastflow de Simex. 2.050 W. Plateado, sin escobillas

- Propiedad del archivo: CONSTRUNARIO
- Formato: FIEBDC-3/2012
- Programa: Construnario Versión 3.51
- Fecha de los precios: 20/05/2022
- Divisa: EUR

**FASTFLOW** u Secamanos de la serie Fastflow de Simex. 2.050 W. Plateado, sin escobillas
Material: ABS. Funcionamiento: Sensor electrónico. Potencia: 2.050 W. Peso: 9,5 kg. Tanque de drenaje: 700 ml. Filtro Hepa. Indicador led y temporizador de secado. Posibilidad de conexión a desagüe.
