# Cambia pañales horizontal de Simex. Polietileno de alta densidad

- Propiedad del archivo: CONSTRUNARIO
- Formato: FIEBDC-3/2012
- Programa: Construnario Versión 3.51
- Fecha de los precios: 20/05/2022
- Divisa: EUR

**05144SIM** u Cambia pañales horizontal de Simex. Polietileno de alta densidad
Material: Polietileno de alta densidad. Finish: Blanco. Peso máximo soportado: 11 kg. Con cinturón de seguridad regulable. Sistema antibacterial de fácil limpieza. Plegable, ligero y con dispensador para toallitas
