# Dispensador de papel serie Elegance de Simex. Bobina: 250/300m. Transparente fumé

- Propiedad del archivo: CONSTRUNARIO
- Formato: FIEBDC-3/2012
- Programa: Construnario Versión 3.51
- Fecha de los precios: 20/05/2022
- Divisa: EUR

**06025SIM** u Dispensador de papel serie Elegance de Simex. Bobina: 250/300m. Transparente fumé
Dispensadores de papel higiénico. Papel industrial. Rollo tipo bobina 250/300m. Material: ABS. Eje: Ø 63 y 48 mm. Con visor de contenido y cierre de seguridad.
