# Estufa exterior piramidal de Simex. Acero inoxidable. Butano/propano

- Propiedad del archivo: CONSTRUNARIO
- Formato: FIEBDC-3/2012
- Programa: Construnario Versión 3.51
- Fecha de los precios: 20/05/2022
- Divisa: EUR

**08015SIM** u Estufa exterior piramidal de Simex. Acero inoxidable. Butano/propano
Material: Acero inoxidable. Acabado: Satinado antihuellas. Diseño: Piramidal. Combustible admitido: Bombona estándar butano/propano. Área de cobertura: 20 m2. Seguridad: Corte de gas en caso de vuelco. Desplazamiento: Mediante ruedas. INCLUYE REGULADOR, MANGUERA Y RUEDAS.
