# Estación de desinfección serie Linex de Simex. Sensor electrónico

- Propiedad del archivo: CONSTRUNARIO
- Formato: FIEBDC-3/2012
- Programa: Construnario Versión 3.51
- Fecha de los precios: 20/05/2022
- Divisa: EUR

**04072SIM** u Estación de desinfección serie Linex de Simex. Sensor electrónico
Dosificador de jabón con cierre de seguridad y sensor electrónico. Material dosificador: ABS. Capacidad: 1 litro. Acabado dosificador: Blanco y negro. Dispensa: Líquido / Gel hidroalcohólico. Alimentación: 4 u 8 pilas AA. (No incluidas). Material soporte: Acero. Acabado soporte: Negro.
